# I-40 KÖSTER KSK AW 15 aufst. Sickerw.
Leistungsbeschreibung (GAEB 90, DA81)
Vergabenummer: 010020020050
Währung: EUR
Auftraggeber: Köster Bauchemie AG

## Zusätzlicher Text
Kelleraußenabdichtung - Instandsetzung
Mit Freilegen der Außenwand, Lastfall: aufstauendes Sickerwasser
Abdichtung mit kaltselbstklebender Kunststoff/ Bitumendichtungsbahn
(KSK) KÖSTER KSK AW 15 bei Verarbeitungstemperaturen bis - 10 °C

Vorbemerkung

Dieses Musterleistungsverzeichnis erhebt keinen Anspruch auf
Vollständigkeit. Bei der Kostenkalkulation hat der Verwender des
Musterleistungsverzeichnisses objektbezogene Gegebenheiten und ggf.
nicht aufgeführte Nebenarbeiten zu berücksichtigen. Haftungsansprüche
gegenüber dem Verfasser oder dem Hersteller bestehen nicht und können
nicht geltend gemacht werden.

Bezugsquelle und technische Beratung unter:
KÖSTER BAUCHEMIE AG, Dieselstrasse 3-10, 26607 Aurich, Tel.: 04941 /
9709-0, Fax: 04941 / 9709-40, E-Mail: support@koester.eu

Folgende Technische Merkblätter sind zu beachten:
KÖSTER BS 1 Bitumenspachtel  Art.-Nr. 1.10
KÖSTER SB-Haftemulsion  Art.-Nr. 2.11
KÖSTER NB 1 grau  Art.-Nr. 3.021
KÖSTER NB 1 Flex  Art.-Nr. 3.0211
KÖSTER PolysilR TG 500  Art.-Nr. 4.011
KÖSTER Sperrmörtel  Art.-Nr. 5.030
KÖSTER Sperrmörtel-Fix quellfähig  Art.-Nr. 5.032
KÖSTER Voranstrich SP  Art.-Nr.  7.30
KÖSTER Voranstrich BL  Art.-Nr. 7.32
KÖSTER KSK AW 15  Art.-Nr. 10.311
KÖSTER Spezial-Fugenband  Art.-Nr. 10.37
KÖSTER Fixband-Vlies  Art.-Nr. 10.38
KÖSTER Dreiecksband  Art.-Nr. 10.39
KÖSTER Schutz- und Drainagebahn 3-400  Art.-Nr. 11.40

## I-40 KÖSTER KSK AW 15 aufst. Sickerw.
Datum: 27.08.12

### 1 Baustelleneinrichtung

**1.1 Vorhalten der Baustelleneinrichtung**
Einrichten der Baustelle und Vorhalten
derselben
Menge: 0,000 psch

**1.2 Wasserversorgung**
Die Versorgung mit Wasser muss vor Ort
gewährleistet sein.
Menge: 0,000 psch

**1.3 Stromversorgung**
Die Versorgung mit Strom muss vor Ort
gewährleistet sein.
Menge: 0,000 psch

### 2 Technische Maßnahmen

**2.1 Erdarbeiten**
Boden der Baugrube bis max. Unterkante
Fundament/Bodenplatte mit geeignetem
Verfahren ausheben und seitlich lagern.
Menge: 0,000 m3

**2.2 Baugrubensicherung**
Eine Baugrubensicherung ist vorzunehmen.
Menge: 0,000 psch

### 3 Untergrundvorbereitung

**3.1 Höchstdruckwasserstrahlen**
Höchstdruckwasserreinigen (ca. 400 bar)
der zu beschichtenden Wandflächen von
haftungsmindernden Bestandteilen mit
geeigneten Verfahren.
Menge: 0,000 m²

**3.2 Prüfung auf Teer / Bitumen**
Gereinigte vorhandene Außenabdichtung
auf Teer / Bitumen prüfen.
bei Teer: der Untergrund ist
rückstandsfrei von allen
Beschichtungsteilen zu reinigen
bei Bitumen: zur Überarbeitung kann
grundsätzlich KMB oder KSK verwendet
werden
Die Eignung des vorhandenen Untergrundes
ist vor Beginn der Arbeiten eindeutig
festzustellen.
Menge: 0,000 Stk

**3.3 Prüfung auf festen Sitz der alten Ab- dichtung**
Gereinigte vorhandene Außenabdichtung
auf festen Verbund zum Untergrund
prüfen. Lose oder schlecht sitzende
Bereiche sind restlos zu entfernen und
nachfolgend beizuarbeiten.
Beschädigte oder defekte Materialien
sind ebenfalls zu entfernen.
Menge: 0,000 Stk

**3.4 Prüfung auf festen Sitz der alten Hohlkehle**
Gereinigte vorhandene Außenabdichtung
auf festen Verbund der Hohlkehle zum
Untergrund und deren Abdichtung prüfen.
Bei beschädigter Abdichtung oder
Hohlstellen ist der Bereich der
Hohlkehle bis auf den mineralischen
Untergrund zu reinigen und neu
aufzubauen.
Bei einwandfreier Ausführung kann die
bestehende Hohlkehle in die neue
Abdichtung eingebunden werden.
Menge: 0,000 Stk

**3.5 bituminöser Untergrund**
Vorgehen bei bituminösem Untergrund:
Menge: 0,000

### 4 Fehlstellenausgleich

**4.1 Fehlstellen in alten Bitumenflächen mit KÖSTER BS 1 Bitumenspachtel ausspachteln**
Fehlstellen in einzelnen Lagen von max.
5 mm oberfflächenbündig mit KÖSTER BS 1
Bitumenspachtel ausspachteln. Die
einzelnenen Lagen müssen vor jedem
Überarbeitungsgang vollständig
abgelüftet sein.
Verbrauch:
KÖSTER BS 1 Bitumenspachtel nach Bedarf
Menge: 0,000 m²

### 5 Grundierung

**5.1 Grundierung mit KÖSTER Bitumen-Voran- strich bei bituminösem Untergrund**
Bituminöse Fläche mit KÖSTER
Bitumen-Voranstrich vollflächig
grundieren und vollständig ablüften
lassen.
Verbrauch:
KÖSTER Bitumen-Voranstrich  ca. 0,15 kg
/ m²
Menge: 0,000 m²

### 6 Fugenabdichtung

**6.1 Dehnfugenabdichtung mit dem KÖSTER Spezial-Fugenband**
Dehnfuge mit dem kaltselbstklebenden
KÖSTER Spezial-Fugenband wie folgt
abdichten:
Seitliche Fugenbereiche mit KÖSTER
Bitumen-Voranstrich grundieren. Nach
vollständiger Durchtrocknung ist das
Spezial-Fugenband aufzukleben und
anschließend in die nachfolgende
Flächenabdichtung einzubinden und mit
KÖSTER BS 1 Bitumenspachtel
abzuspachteln.
Verbrauch:
KÖSTER Spezial-Fugenband  nach Bedarf
KÖSTER Bitumen-Voranstrich ca. 0,15 -
0,2 l  / m²
KÖSTER BS 1 Bitumenspachtel ca. 1 l / m²
 bei 1 mm Schichtdicke
Menge: 0,000 m

**6.2 weiter mit Abdichtungsarbeiten**
weiter mit Pos. "Abdichtungsarbeiten"
Menge: 0,000

**6.3 mineralischer Untergrund**
Vorgehen bei mineralischem Untergrund:
Menge: 0,000

### 7 Vorbereitende / sichernde Maßnahmen

**7.1 Kanten fasen**
Vorhandene Kanten mit einem geeigneten
Gerät fasen.
Menge: 0,000 m

**7.2 Schutz vor rückseitiger Feuchtigkeit mit KÖSTER NB 1 grau**
*** Bedarfsposition ohne GB
Stark durchfeuchtete Untergründe, die
durch einen Feuchtigkeitsfilm sowie eine
starke Dunkelfärbung an der Oberfläche
sichtbar werden, sind mind. 1 Tag vorher
per KÖSTER Quast für Schlämmen mit
KÖSTER NB 1 grau gegen rückseitige
Feuchtigkeit zu schützen.
Verbrauch:
KÖSTER NB 1 grau 2,0 kg / m²
Menge: 0,000 m²

**7.3 Verfestigung mineralischer Untergründe mit KÖSTER PolysilR TG 500**
*** Bedarfsposition ohne GB
Die zu beschichtende Fläche mit KÖSTER
PolysilR TG 500 verfestigen.
Verbrauch:
KÖSTER PolysilR TG 500 ca. 0,15 kg / m²
(bei stark saugenden Untergründen bis
zur doppelten Menge möglich)
Menge: 0,000 m²

### 8 Sockelabdichtung

**8.1 Sockelabdichtung mit KÖSTER NB 1 grau und KÖSTER NB 1 Flex**
Sockelflächen ab 30 cm unter späteren
Geländeniveau bis mind. 30 cm über
späteres Gelände in zwei Arbeitsgängen
per KÖSTER Quast für Schlämmen abdichten
mit KÖSTER NB 1 grau unter Zugabe von
KÖSTER NB 1 Flex.
Verbrauch:
KÖSTER NB 1 grau ca. 2 kg / m²
KÖSTER NB 1 Flex ca. 0,64 kg / m²
(beide Angaben ausreichend für 2
Arbeitsgänge)
Menge: 0,000 m²

### 9 Dichtungskehle

**9.1 Herstellen einer Dichtungskehle aus KÖSTER Spermörtel-Fix quellfähig**
Dichtungskehle aus KÖSTER
Sperrmörtel-Fix quellfähig unter Zugabe
von max. 20 % KÖSTER SB-Haftemulsion zum
Anmachwasser am Wand/Sohlenanschluss
bzw. Sauberkeitsschicht/Sohle oder an
Innenecken herstellen (ausgerundete
Schenkellänge  4 - 6 cm). Vor Abdichtung
der vertikalen Wandflächen ist eine
mind. einstündige Trocknungszeit des
Sperrmörtels erforderlich.
Verbrauch:
KÖSTER Sperrmörtel-Fix quellfähig ca.
2,5 kg / m
KÖSTER SB-Haftemulsion ca. 0,08 kg / m
Menge: 0,000 m

**9.2 Herstellen einer Dichtungskehle mit KÖSTER Sperrmörtel**
*** Bedarfsposition ohne GB
Dichtungskehle aus KÖSTER Sperrmörtel
unter Zugabe von max. 20 % KÖSTER
SB-Haftemulsion zum Anmachwasser am
Wand/Sohlenanschluss bzw.
Sauberkeitsschicht/Sohle oder an
Innenecken herstellen (ausgerundete
Schenkellänge 4 - 6 cm). Vor Abdichtung
der vertikalen Wandflächen ist eine
mind. 24stündige Trocknungszeit des
Sperrmörtels erforderlich.
Verbrauch:
KÖSTER Sperrmörtel ca. 2,5 kg / m
KÖSTER SB-Haftemulsion ca. 0,08 kg / m
Menge: 0,000 m

### 10 Rautiefenausgleich

**10.1 Rautiefenausgl. mit KÖSTER Sperrmörtel Fix quellfähig / KÖSTER SB-Haftemulsion**
Auszubessernde Flächen mit einer
Rautiefe > 5 mm (z. B. Mörteltaschen,
offene Stoß- und Lagerfugen oder
Ausbrüche) mit KÖSTER Sperrmörtel-Fix
quellfähig, unter Zugabe von max. 30 %
KÖSTER SB-Haftemulsion zum Anmachwasser,
bündig schließen.
Verbrauch:
KÖSTER Sperrmörtel-Fix quellfähig ca.
1,8 kg / l Hohlraum
KÖSTER SB-Haftemulsion ca. 0,06 kg / l
Hohlraum
Menge: 0,000 m²

**10.2 Rautiefenausgleich > 5 mm mit KÖSTER Sperrmörtel und KÖSTER SB Haftemulsion**
*** Bedarfsposition ohne GB
Auszubessernde Flächen mit einer
Rautiefe > 5 mm (z. B. Mörteltaschen,
offene Stoß- und Lagerfugen oder
Ausbrüche) mit KÖSTER Sperrmörtel, unter
Zugabe von max. 30 % KÖSTER
SB-Haftemulsion zum Anmachwasser, bündig
schließen.
Verbrauch:
KÖSTER Sperrmörtel ca. 1,8 kg / l
Hohlraum
KÖSTER SB-Haftemulsion  ca. 0,06 kg / l
Hohlraum
Menge: 0,000 m²

**10.3 Rautiefenausgleich < 5 mm mit KÖSTER NB 1 grau und KÖSTER NB 1 Flex**
Auszubessernde Flächen mit einer
Rautiefe < 5 mm oder bei rückseitiger
Durchfeuchtung (z. B.
Oberflächenprofilierungen, Unebenheiten
oder kleine Ausbrüche etc.) mit KÖSTER
NB 1 grau unter Zugabe von KÖSTER NB 1
Flex als Anmachflüssigkeit per KÖSTER
Quast für Schlämmen egalisieren.
Verbrauch:
KÖSTER NB 1 grau ca. 1,8 kg / l Hohlraum
KÖSTER NB 1 Flex ca. 0,6 kg / l Hohlraum
Menge: 0,000 m²

### 11 Fugenabdichtung

**11.1 Dehnfugenabdichtung mit dem KÖSTER Spezial-Fugenband**
Dehnfuge mit dem kaltselbstklebenden
KÖSTER Spezial-Fugenband wie folgt
abdichten:
Seitliche Fugenbereiche mit KÖSTER
Voranstrich SP grundieren. Nach
vollständiger Durchtrocknung ist das
Spezial-Fugenband aufzukleben und
anschließend in die nachfolgende
Flächenabdichtung einzubinden und mit
KÖSTER BS 1 Bitumenspachtel
abzuspachteln.
Verbrauch:
KÖSTER Spezial-Fugenband  nach Bedarf
KÖSTER Voranstrich SP ca. 0,1 l  / m²
(bei saugenden Untergründen bis zur
doppelten Menge möglich)
KÖSTER BS 1 Bitumenspachtel ca. 1 l / m²
 bei 1 mm Schichtdicke
Menge: 0,000 m

### 12 Grundierung

**12.1 Grundierung mit KÖSTER Voranstrich SP bei mineralischem Untergrund**
Außenwandflächen aus Beton, Mauerwerk,
Putz, Schalungssteinen und anderen
mineralischen Untergründen einschl.
Dichtungskehle und Fundamentvorsprung,
nach dem Ausbessern von Fehlstellen mit
Mörtel mit KÖSTER KSK Voranstrich SP
grundieren.
Verbrauch:
KÖSTER KSK Voranstrich SP  ca. 0,1 kg /
m²
(bei stark saugenden Untergründen ca.
0,2 kg / m²)
Menge: 0,000 m²

**12.2 Grundierung KÖSTER KSK Voranstrich BL bei mineralischem Untergrund**
*** Bedarfsposition ohne GB
Mineralischen Untergrund mit KÖSTER KSK
Voranstrich BL, unverdünnt bis zur
vollständigen Sättigung in einem
Arbeitsgang mit Pinsel, Rolle oder
Spritzgerät aufbringen und vollständig
abtrocknen lassen.
Vedrarbeitungstemperatur > 5 °C
Verbrauch:
KÖSTER KSK Voranstrich BL ca. 0,25 -
0,40 kg / m² je Anstrich
Gesamtverbrauch: mind. 0,5 kg
Menge: 0,000 m²

**12.3 Abdichtungsarbeiten**
Menge: 0,000

### 13 Flächenabdichtung

**13.1 Außenabdichtung mit KÖSTER KSK AW 15**
Abdichtung der Außenwandflächen einschl.
Dichtungskehle und Fundamentvorsprung
mit KÖSTER KSK AW 15 gem. den
Verarbeitungsrichtlinien herstellen. Die
Abdichtung kann erst nach völliger
Durchtrocknung des Voranstriches
erfolgen.
Verbrauch:
KÖSTER KSK AW 15 ca. 1,05 m² / m²
Menge: 0,000 m²

**13.2 Bahnensicherung und Abspachtelung mit KÖSTER BS 1 Bitumenspachtel**
Ein Hinterlaufen der eingebauten KÖSTER
KSK Dichtungsbahnen durch Wasser ist
unbedingt zu vermeiden, d. h.
Mauerwerksvorsprünge sind abzudichten
bzw. abzudecken. Im oberen
Abschlussbereich sind die Bahnen z. B.
mit einer Alu-Wandanschlussschiene,
einem Lochband oder mit verzinkten
Großkopfnägeln (5 St. / m) mechanisch zu
befestigen, bzw. mit dem KÖSTER
Fixband-Vlies abzukleben. Zusätzlich
sind alle Endungen (obere Bahnenenden,
Detailpunkte, Fußpunktbereiche etc.) der
Abdichtung bei niedrigen Temperaturen
mit KÖSTER BS 1 Bitumenspachtel
abzuspachteln.
Verbrauch:
KÖSTER BS 1 Bitumenspachtel ca. 1 kg /
m² je mm Schichtdicke
KÖSTER Fixband-Vlies nach Bedarf
Menge: 0,000 m²

### 14 Rohrdurchführungen

**14.1 Rohrdurchf. mit KÖSTER Dreiecksband und KÖSTER BS 1 Bitumensp. abdichten**
Rohrdurchführungen mit Zuschnitten und
KÖSTER KSK-Dreiecksband gemäß
Verarbeitungsanleitung eindichten
(vorhandenes Rohr z. B. mit Drahtbürste
aufrauen) und mit KÖSTER BS 1
Bitumenspachtel abspachteln.
Verbrauch:
KÖSTER KSK-Dreiecksband nach Bedarf
KÖSTER BS 1 Bitumenspachtel ca. 1,0 kg /
m²
Menge: 0,000 St.

### 15 Schutzlage

**15.1 Schutz der Abdichtung mit der KÖSTER Schutz- und Drainagebahn 3-400**
Wandabdichtung nach vollständiger
Durchtrocknung der Abdichtungslage mit
der KÖSTER Schutz- und Drainagebahn
3-400 vor dem Anfüllgut schützen. Die
Schutzbahn ist am oberen Bahnenabschluss
bis nach Verfüllen der Baugrube zu
verwahren.
Verbrauch:
KÖSTER Schutz- und Drainagebahn 3-400
1,05 m² / m²
Menge: 0,000 m²
